# Depósito rectangular,DR 300 de Remosa. Volumen 297 l (±5%) - H 490 mm - L 1170 mm - A 710 mm

- Propiedad del archivo: CONSTRUNARIO
- Formato: FIEBDC-3/2012
- Programa: Construnario Versión 3.51
- Fecha de los precios: 04/04/2024
- Divisa: EUR

**PA00157** u Depósito rectangular,DR 300 de Remosa. Volumen 297 l (±5%) - H 490 mm - L 1170 mm - A 710 mm
Precio: 291.18
- Espesores homogéneos. - Volúmenes sobredimensionados en previsión de boya. - Márgenes de temperatura entre -30º y 60ºC. - Dotación especial de grapas sujetatapas. Estos depósitos cumplen el certificado sanitario para poder estar en contacto con alimentos según la Directiva 92/39/CEE. Estos equipos se fabrican según laminación “hand-lay-up”.
