# Cuba horizontal enterrar, DCHS 3.500 de Remosa. Volumen 3.500 l - D 1600 mm - L 2140 mm

- Propiedad del archivo: CONSTRUNARIO
- Formato: FIEBDC-3/2012
- Programa: Construnario Versión 3.51
- Fecha de los precios: 04/04/2024
- Divisa: EUR

**PA00165** u Cuba horizontal enterrar, DCHS 3.500 de Remosa. Volumen 3.500 l - D 1600 mm - L 2140 mm
Precio: 3770.16
Estos depósitos cumplen el certificado sanitario para poder estar en contacto con alimentos según la Directiva 92/39/CEE. Estos equipos se fabrican según laminación “hand-lay-up”. Accesorios incluidos: - Boca acceso en polipropileno D.410 mm/D.567 mm (para cuba de 8.000 y 10.000 litros). - Depósitos enterrar: Entrada / Salida / Aireación: rosca 2” superior. - Depósitos superficie: Entrada / Aireación: rosca 2” superior; Salida: tubuladura DN 50 inferior.
