# Tapa en PRFV para DC 1800, TC1800 de Remosa

- Propiedad del archivo: CONSTRUNARIO
- Formato: FIEBDC-3/2012
- Programa: Construnario Versión 3.51
- Fecha de los precios: 04/04/2024
- Divisa: EUR

| Código | Ud | Descripción | Precio |
|---|---|---|---|
| PA00182 | u | Tapa en PRFV para DC 1800, TC1800 de Remosa | 109.26 |
