# Tapas para las rejas RDM110 / RDM125 y para DR 200, TR 200 de Remosa

- Propiedad del archivo: CONSTRUNARIO
- Formato: FIEBDC-3/2012
- Programa: Construnario Versión 3.51
- Fecha de los precios: 04/04/2024
- Divisa: EUR

| Código | Ud | Descripción | Precio |
|---|---|---|---|
| PA00215 | u | Tapas para las rejas RDM110 / RDM125 y para DR 200, TR 200 de Remosa | 45.54 |
