# Tapas para las rejas RDM160 / RDM200 / RDM250 y para DR 500, TR 500 de Remosa

- Propiedad del archivo: CONSTRUNARIO
- Formato: FIEBDC-3/2012
- Programa: Construnario Versión 3.51
- Fecha de los precios: 04/04/2024
- Divisa: EUR

| Código | Ud | Descripción | Precio |
|---|---|---|---|
| PA00217 | u | Tapas para las rejas RDM160 / RDM200 / RDM250 y para DR 500, TR 500 de Remosa | 70.38 |
