# Couvercle en PRFV rectangulaire qui s’émboîte aux dégrilleurs

- Propiedad del archivo: CONSTRUNARIO
- Formato: FIEBDC-3/2012
- Programa: Construnario Versión 3.51
- Fecha de los precios: 04/04/2024
- Divisa: EUR

| Código | Ud | Descripción | Precio |
|---|---|---|---|
| PA00217 | u | Couvercle en PRFV rectangulaire qui s’émboîte aux dégrilleurs | 41.00 |
