# Tapa para DR 1000, TR 1000 de Remosa

- Propiedad del archivo: CONSTRUNARIO
- Formato: FIEBDC-3/2012
- Programa: Construnario Versión 3.51
- Fecha de los precios: 04/04/2024
- Divisa: EUR

| Código | Ud | Descripción | Precio |
|---|---|---|---|
| PA00218_1 | u | Tapa para DR 1000, TR 1000 de Remosa | 81.42 |
