# Tapa 32.15 de Remosa de Remosa. d. exterior 3150 mm

- Propiedad del archivo: CONSTRUNARIO
- Formato: FIEBDC-3/2012
- Programa: Construnario Versión 3.51
- Fecha de los precios: 04/04/2024
- Divisa: EUR

| Código | Ud | Descripción | Precio |
|---|---|---|---|
| PA00228 | u | Tapa 32.15 de Remosa de Remosa. d. exterior 3150 mm | 1952.70 |
