# Tapa para DR 1050, TR 1050 de Remosa

- Propiedad del archivo: CONSTRUNARIO
- Formato: FIEBDC-3/2012
- Programa: Construnario Versión 3.51
- Fecha de los precios: 04/04/2024
- Divisa: EUR

| Código | Ud | Descripción | Precio |
|---|---|---|---|
| PA00238 | u | Tapa para DR 1050, TR 1050 de Remosa | 151.80 |
