# Tapa 2.5 de Remosa. d. exterior 2500 mm

- Propiedad del archivo: CONSTRUNARIO
- Formato: FIEBDC-3/2012
- Programa: Construnario Versión 3.51
- Fecha de los precios: 04/04/2024
- Divisa: EUR

| Código | Ud | Descripción | Precio |
|---|---|---|---|
| PA00241 | u | Tapa 2.5 de Remosa. d. exterior 2500 mm | 1439.34 |
