# Tapa 2.65 de Remosa. d. exterior 2650 mm

- Propiedad del archivo: CONSTRUNARIO
- Formato: FIEBDC-3/2012
- Programa: Construnario Versión 3.51
- Fecha de los precios: 04/04/2024
- Divisa: EUR

| Código | Ud | Descripción | Precio |
|---|---|---|---|
| PA00242 | u | Tapa 2.65 de Remosa. d. exterior 2650 mm | 1574.58 |
