# Tapa para depósito BIR 50, referencia TIR 50 de Remosa

- Propiedad del archivo: CONSTRUNARIO
- Formato: FIEBDC-3/2012
- Programa: Construnario Versión 3.51
- Fecha de los precios: 04/04/2024
- Divisa: EUR

| Código | Ud | Descripción | Precio |
|---|---|---|---|
| PA00261 | u | Tapa para depósito BIR 50, referencia TIR 50 de Remosa | 85.56 |
