# Pozo de bombeo, PS 1 de Remosa. Volumen 1.000 l

- Propiedad del archivo: CONSTRUNARIO
- Formato: FIEBDC-3/2012
- Programa: Construnario Versión 3.51
- Fecha de los precios: 04/04/2024
- Divisa: EUR

**PA00262** u Pozo de bombeo, PS 1 de Remosa. Volumen 1.000 l
Precio: 1868.52
Equipo formado por un depósito de PRFV reforzado para enterrar con boca de acceso en polipropileno y manguito en PVC para conectar bomba.
