# PS 1 - volume 1.000 l

- Propriété du fichier: CONSTRUNARIO
- Format: FIEBDC-3/2012
- Logiciel: Construnario Versión 3.51
- Date des prix: 04/04/2024
- Devise: EUR

**PA00262** u PS 1 - volume 1.000 l
Prix: 1021.00
Équipement formé par une cuve en P.R.F.V. renforcée pour enterrer et pourvue de trous d’homme d’accès en polypropylène, préparé pourêtre utilisé comme un poste de relevage.
