# WC REMOSA 2 - 4 a 35 habitantes

- Propiedad del archivo: CONSTRUNARIO
- Formato: FIEBDC-3/2012
- Programa: Construnario Versión 3.51
- Fecha de los precios: 04/04/2024
- Divisa: EUR

**PA00280** u WC REMOSA 2 - 4 a 35 habitantes
Precio: 394.68
REMOSA WC es un producto biológico en polvo, presentado en bolsitas hidrosolubles, extremadamente activado, basado en microorganismos. Este producto permite obtener mejores rendimientos en la biodegradación de los lodos. - Ecológico. - Aumenta los rendimientos de las fosas. - Evita obstrucciones. - Limpia canalizaciones. Indicado para: - WC, Canalizaciones y sifones en instalaciones sanitarias domésticas. - Depuradoras.
