# Cuba vertical superficie, DCVS 8.000 de Remosa. Volumen 8.000 l - D 2120 mm - H 2900 mm

- Propiedad del archivo: CONSTRUNARIO
- Formato: FIEBDC-3/2012
- Programa: Construnario Versión 3.51
- Fecha de los precios: 04/04/2024
- Divisa: EUR

**PA00281** u Cuba vertical superficie, DCVS 8.000 de Remosa. Volumen 8.000 l - D 2120 mm - H 2900 mm
Precio: 4504.32
- Boca acceso en polipropileno D.410 mm / D.567 mm (para cuba de 8.000 y 10.000 litros). - Depósitos enterrar: Entrada / Salida / Aireación: rosca 2” superior. - Depósitos superficie: Entrada / Aireación: rosca 2” superior; Salida: tubuladura DN 50 inferior.
