# Depósito cilíndrico con tapa sellada de Remosa, referencia BIC 4000TS - volumen 4.000 l (±5%) - DS 2120 mm - DI 1880 mm - H 1450 mm

- Propiedad del archivo: CONSTRUNARIO
- Formato: FIEBDC-3/2012
- Programa: Construnario Versión 3.51
- Fecha de los precios: 04/04/2024
- Divisa: EUR

**PA00300** u Depósito cilíndrico con tapa sellada de Remosa, referencia BIC 4000TS - volumen 4.000 l (±5%) - DS 2120 mm - DI 1880 mm - H 1450 mm
Precio: 3180.90
Utilidades agrícolas: - Para contener abono líquido. - Almacenamiento de agua residual y/o riego. Utilidades industrial: - Almacenamiento de hidrocarburos, lubricantes, abonos, cloruro férrico, sosa cáustica, salmuera, hipoclorito sódico y anticongelante. - Contener agua caliente hasta 80º. Incorporan boca de hombre en polipropileno para su mantenimiento y registro
