# DCHE 10000 - volume 10.000 l - D 2120 mm -L 3620 mm

- Propriété du fichier: CONSTRUNARIO
- Format: FIEBDC-3/2012
- Logiciel: Construnario Versión 3.51
- Date des prix: 04/04/2024
- Devise: EUR

**PA00320** u DCHE 10000 - volume 10.000 l - D 2120 mm -L 3620 mm
Prix: 3724.00
Remosa offre une très large gamme standard de cuves et de citernes pour le stockage d’eau, soit de qualité alimentaire ou pas. Cependant, selon la nature de l’effluent à stocker, Remosa utilise, dans son savoir-faire, de différentes résines qui garantissent une bonne résistance à l’abrasion ; une grande protection aux agressions chimiques, soit directement par contact d’un produit chimique ou par contact environnemental ; et une excellente résistance aux rayons ultraviolets. Lorsqu’il s’agit de stocker des PRODUITS CHIMIQUES il faudra nous faire connaître leurs concentrations et la température de stockage ; en vue de fabriquer un produit robuste qui assurera une longévité exceptionnelle restant étanche dans le temps.
