# Cuba vertical enterrar, CUVE 5.000 de Remosa. Volumen 5.000 l - D 2120 mm - H 1810 mm

- Propiedad del archivo: CONSTRUNARIO
- Formato: FIEBDC-3/2012
- Programa: Construnario Versión 3.51
- Fecha de los precios: 04/04/2024
- Divisa: EUR

**PA00328** u Cuba vertical enterrar, CUVE 5.000 de Remosa. Volumen 5.000 l - D 2120 mm - H 1810 mm
Precio: 3327.18
Estos depósitos cumplen el certificado sanitario para poder estar en contacto con alimentos según la Directiva 92/39/CEE. Estos equipos se fabrican según laminación “hand-lay-up”. Accesorios incluidos: - Boca acceso en polipropileno D.410 mm. - Depósitos enterrar: Entrada / Salida / Aireación: rosca 2” superior. - Depósitos superficie: Entrada / Aireación: rosca 2” superior; Salida: tubuladura DN 50 inferior.
