# SL 3 - volum 3.000 l - H 1715 mm - D.1750 mm Ø tubes 100 mm - Ø trou d'homme 410 mm

- Propriété du fichier: CONSTRUNARIO
- Format: FIEBDC-3/2012
- Logiciel: Construnario Versión 3.51
- Date des prix: 04/04/2024
- Devise: EUR

**PA00338** u SL 3 - volum 3.000 l - H 1715 mm - D.1750 mm Ø tubes 100 mm - Ø trou d'homme 410 mm
Prix: 1576.00
Les boues accumulées dans le clarificateur de la station d’épuration à boues activées doivent être régulièrement purgées vers un silo de stockage de boues. À partir de ce silo de stockage, les boues sont évacuées pour leur traitement postérieur. L’installation d’un silo de stockage de boues, comme complément à la station d’épuration, réduit les coûts d’exploitation de celle-ci.
