# Silo para lodos SL3 de Remosa. Volumen 8.000 l - H 2950 mm D.2000 mm - Ø tuberías 200 mm - Ø boca de aceso 567 mm

- Propiedad del archivo: CONSTRUNARIO
- Formato: FIEBDC-3/2012
- Programa: Construnario Versión 3.51
- Fecha de los precios: 04/04/2024
- Divisa: EUR

**PA00340** u Silo para lodos SL3 de Remosa. Volumen 8.000 l - H 2950 mm D.2000 mm - Ø tuberías 200 mm - Ø boca de aceso 567 mm
Precio: 6365.15
Los lodos acumulados en el decantador secundario de las estaciones depuradoras, deben ser periódicamente purgados hacia un silo de almacenamiento de lodos. Desde este silo de almacenamiento, los lodos son evacuados hacia su posterior tratamiento. La instalación de un silo de almacenamiento de lodos como complemento a la estación depuradora reduce los costes de explotación de la misma.
