# SL 8 - volum 8.000 l - H 2950 mm D.2000 mm - Ø tubes 200 mm - Ø trou d'homme 567 mm

- Propriété du fichier: CONSTRUNARIO
- Format: FIEBDC-3/2012
- Logiciel: Construnario Versión 3.51
- Date des prix: 04/04/2024
- Devise: EUR

**PA00340** u SL 8 - volum 8.000 l - H 2950 mm D.2000 mm - Ø tubes 200 mm - Ø trou d'homme 567 mm
Prix: 3225.00
Les boues accumulées dans le clarificateur de la station d’épuration à boues activées doivent être régulièrement purgées vers un silo de stockage de boues. À partir de ce silo de stockage, les boues sont évacuées pour leur traitement postérieur. L’installation d’un silo de stockage de boues, comme complément à la station d’épuration, réduit les coûts d’exploitation de celle-ci.
