# Decatandor enterrar, DE 10.000 de Remosa. Volumen 10.000 l - Ø superior 2500 - H 3670 mm - Ø inferior 600 mm - Ø tuberías 200 mm

- Propiedad del archivo: CONSTRUNARIO
- Formato: FIEBDC-3/2012
- Programa: Construnario Versión 3.51
- Fecha de los precios: 04/04/2024
- Divisa: EUR

**PA00365** u Decatandor enterrar, DE 10.000 de Remosa. Volumen 10.000 l - Ø superior 2500 - H 3670 mm - Ø inferior 600 mm - Ø tuberías 200 mm
Precio: 15524.03
Uno de los elementos esenciales en los tratamientos de depuración de las aguas residuales urbanas e industriales es el decantador de lodos. En él tienen lugar los procesos de concentración y espesamiento de fangos, decantación y reducción de sólidos producidos por una sedimentación física de los productos decantables presentes en las aguas residuales. La función de espesamiento nos permite disminuir los costes de explotación de la estación depuradora. Accesorios: - Campana tranquilizadora interior. - Vertedero Thompson perimetral. - Entrada, salida y vaciado en PVC. - Boca de hombre en PP D.567 (decantadores enterrar) - Opcional: tapa para los decantadores de superficie.
