# Tanque de combustible doble pared de Remosa, referencia STD 40 - volumen 40.000 l - D 2500 mm - L 8700 mm - Ø boca de acceso 600 mm

- Propiedad del archivo: CONSTRUNARIO
- Formato: FIEBDC-3/2012
- Programa: Construnario Versión 3.51
- Fecha de los precios: 04/04/2024
- Divisa: EUR

**PA00424** u Tanque de combustible doble pared de Remosa, referencia STD 40 - volumen 40.000 l - D 2500 mm - L 8700 mm - Ø boca de acceso 600 mm
Precio: 42044.46
Este equipo está especialmente diseñado para la contención de combustible según la instrucción técnica complementaria MI-IP03: instalaciones de almacenamiento para su consumo en la propia instalación del Real Decreto 1523/1999. El tanque está dotado de una barrera química interior adecuada para el almacenamiento de carburantes petrolíferos líquidos. El equipo incorpora una segunda pared al tanque formando, entre la pared interior y la exterior, una cámara de aire estanca. Esta doble pared facilita su instalación evitando la construcción de cubeto estanco para la recogida de posibles derrames.
