# Cisterna PRFV horizontal enterrar, referencia CHE20D25 de Remosa. Volumen 20.000 l - D 2500 mm - L 4910 mm

- Propiedad del archivo: CONSTRUNARIO
- Formato: FIEBDC-3/2012
- Programa: Construnario Versión 3.51
- Fecha de los precios: 04/04/2024
- Divisa: EUR

**PA00796** u Cisterna PRFV horizontal enterrar, referencia CHE20D25 de Remosa. Volumen 20.000 l - D 2500 mm - L 4910 mm
Precio: 12313.74
Todas las cisternas son de poliéster reforzadas con fibra de vidrio, PRFV, y se fabrican siguiendo las normas BS-4994:1987 (British Standard specification for desing and construction of vessels and tanks in reinforced plastics).
