# Tanque de combustible simple pared de Remosa, referencia STS 30 - volumen 30.000 l - D 2500 mm - L 6650 mm - Ø boca de acceso 600 mm

- Propiedad del archivo: CONSTRUNARIO
- Formato: FIEBDC-3/2012
- Programa: Construnario Versión 3.51
- Fecha de los precios: 04/04/2024
- Divisa: EUR

**PA00449** u Tanque de combustible simple pared de Remosa, referencia STS 30 - volumen 30.000 l - D 2500 mm - L 6650 mm - Ø boca de acceso 600 mm
Precio: 26651.94
Este equipo está especialmente diseñado para la contención de combustible siguiendo las indicaciones de la norma UNE-EN 976 para los tanques de combustible de enterrar y la UNE-EN 53496 para los de superficie. El tanque está dotado de una barrera química interior adecuada para el almacenamiento de carburantes petrolíferos líquidos.
