# Desarenador cisterna, referencia DES 21000 de Remosa. Volumen 21.000 l - D 2500 mm - H 4800 mm - Ø boca de acceso 567 (2) mm - Ø tuberías 315 mm

- Propiedad del archivo: CONSTRUNARIO
- Formato: FIEBDC-3/2012
- Programa: Construnario Versión 3.51
- Fecha de los precios: 04/04/2024
- Divisa: EUR

**PA00468** u Desarenador cisterna, referencia DES 21000 de Remosa. Volumen 21.000 l - D 2500 mm - H 4800 mm - Ø boca de acceso 567 (2) mm - Ø tuberías 315 mm
Precio: 10568.04
Están especialmente indicados para separar las arenas y tierras arrastradas por las aguas que luego se tratan en los separadores de hidrocarburos. De este modo se consigue un buen rendimiento del sistema. Siguiendo las directrices de la norma UNE-EN 858 el volumen del desarenador viene determinado por el caudal nominal de los separadores de hidrocarburos. Funcionamiento: Las aguas sucias, con un alto contenido en sólidos, son interceptadas en el desarenador dónde son retenidas produciéndose la decantación de las arenas y tierras.
