# Cisterna con filtro integrado DRP 3500 F, referencia PA00500 de Remosa. Volumen 3.500 l - Ø 1600 mm - 2140 mm (l) - Ø boca acceso 410 (2) mm - Ø tuberías 110 mm

- Propiedad del archivo: CONSTRUNARIO
- Formato: FIEBDC-3/2012
- Programa: Construnario Versión 3.51
- Fecha de los precios: 04/04/2024
- Divisa: EUR

**PA00500** u Cisterna con filtro integrado DRP 3500 F, referencia PA00500 de Remosa. Volumen 3.500 l - Ø 1600 mm - 2140 mm (l) - Ø boca acceso 410 (2) mm - Ø tuberías 110 mm
Precio: 4457.40
Se recomiendo dimensionar el depósito de recogida de aguas pluviales en función de la demanda de aguas a usar y de la capacidad de captación de aguas pluviales de los tejados. Es por ello que deberemos calcular dos caudales. Señalización e instalación deben cumplir el punto 2.2 de la sección HS4 del Código técnico de la edificación. Estos equipos están fabricados siguiendo las normas BS-4994:1987 a partir de 12.000 litros. Inferior a este volumen, el modo de fabricación es por laminación “hand-lay-up”. Incluye un manguito de latón de 1’’ ¼ para la conexión de una bomba.
