# Realce para boca de hombre, referencia R 410 de Remosa. En PP D410

- Propiedad del archivo: CONSTRUNARIO
- Formato: FIEBDC-3/2012
- Programa: Construnario Versión 3.51
- Fecha de los precios: 04/04/2024
- Divisa: EUR

**PA00529** u Realce para boca de hombre, referencia R 410 de Remosa. En PP D410
Precio: 147.98
Realces para alzar las bocas de hombre hasta el nivel del suelo. Estos son adaptables a la base de las bocas de hombre de diámetro 410 y 567 mm. En la parte superior dispone de una tapa con rosca en polipropileno. La altura del realce es de 400 mm. Por tanto, desde la generatriz superior del tanque hasta la parte superior del realce se obtendrá una altura de 400 mm.
