# R 410 - Rehausse en PRFV - Diamètre 410

- Propriété du fichier: CONSTRUNARIO
- Format: FIEBDC-3/2012
- Logiciel: Construnario Versión 3.51
- Date des prix: 04/04/2024
- Devise: EUR

**PA00529** u R 410 - Rehausse en PRFV - Diamètre 410
Prix: 79.00
L’amorce des rehausses sont en polyester renforcé des fibres de verre PRFV avec une hauteur de 400 mm. Le couvercle qui peut être visé à la fin de l’amorce a un diamètre de 410 (R410) ou 567 mm (R600). Ce couvercle est en polypropylène noir. La rehausse s’emboite directement au-dessus de l’amorce du trou d’homme de la citerne.
