# Depósito aguas fecales DAF 30.000 de Remosa. Volumen 30.000 l - D 2500 mm - L 6650 mm - Ø boca de acceso 567 - Ø tuberías 200 mm

- Propiedad del archivo: CONSTRUNARIO
- Formato: FIEBDC-3/2012
- Programa: Construnario Versión 3.51
- Fecha de los precios: 04/04/2024
- Divisa: EUR

**PA00697** u Depósito aguas fecales DAF 30.000 de Remosa. Volumen 30.000 l - D 2500 mm - L 6650 mm - Ø boca de acceso 567 - Ø tuberías 200 mm
Precio: 17069.22
Este equipo es la solución al almacenamiento de las aguas residuales generadas en una vivienda cuando por las características del terreno o las exigencias de la administración no se permite el vertido de las aguas al medio natural. Las aguas residuales se recogen en el depósito y cuando éste está lleno debe procederse al vaciado del mismo a través de la boca superior. Es importante instalar una tubería de ventilación, salida de gases, para evitar problemas de olores.
