# Decantandor superficie DS 3.000 de Remosa. Volumen 3.000 l - Ø superior 1750 - H 2780 mm - Ø inferior 150 mm - Ø tuberías 110 mm

- Propiedad del archivo: CONSTRUNARIO
- Formato: FIEBDC-3/2012
- Programa: Construnario Versión 3.51
- Fecha de los precios: 04/04/2024
- Divisa: EUR

**PA01117** u Decantandor superficie DS 3.000 de Remosa. Volumen 3.000 l - Ø superior 1750 - H 2780 mm - Ø inferior 150 mm - Ø tuberías 110 mm
Precio: 11002.75
Uno de los elementos esenciales en los tratamientos de depuración de las aguas residuales urbanas e industriales es el decantador de lodos. En él tienen lugar los procesos de concentración y espesamiento de fangos, decantación y reducción de sólidos producidos por una sedimentación física de los productos decantables presentes en las aguas residuales. La función de espesamiento nos permite disminuir los costes de explotación de la estación depuradora. Accesorios: - Campana tranquilizadora interior. - Vertedero Thompson perimetral. - Entrada, salida y vaciado en PVC. - Boca de hombre en PP D.567 (decantadores enterrar) - Opcional: tapa para los decantadores de superficie.
