# Fosa séptica vertical FSV 5000 de Remosa. Volumen 5000 l - D 2120 mm - H 1810 mm

- Propiedad del archivo: CONSTRUNARIO
- Formato: FIEBDC-3/2012
- Programa: Construnario Versión 3.51
- Fecha de los precios: 04/04/2024
- Divisa: EUR

**PA01544** u Fosa séptica vertical FSV 5000 de Remosa. Volumen 5000 l - D 2120 mm - H 1810 mm
Precio: 2825.76
Equipo para el tratamiento biológico de las aguas residuales asimilables a domésticas. Indicados especialmente para tratar las aguas residuales de instalaciones en las que no sea necesaria una gran calidad de vertido.
