# Fosa séptica vertical FSV 3000 de Remosa. Volumen 3000 l - D 1750 mm - H 1465 mm

- Propiedad del archivo: CONSTRUNARIO
- Formato: FIEBDC-3/2012
- Programa: Construnario Versión 3.51
- Fecha de los precios: 04/04/2024
- Divisa: EUR

**PA01545** u Fosa séptica vertical FSV 3000 de Remosa. Volumen 3000 l - D 1750 mm - H 1465 mm
Precio: 2403.23
Equipo para el tratamiento biológico de las aguas residuales asimilables a domésticas. Indicados especialmente para tratar las aguas residuales de instalaciones en las que no sea necesaria una gran calidad de vertido.
