# FPFB 7 - volume 1800 l - D 1615 mm - H 1330 mm

- Propriété du fichier: CONSTRUNARIO
- Format: FIEBDC-3/2012
- Logiciel: Construnario Versión 3.51
- Date des prix: 04/04/2024
- Devise: EUR

**PA01948** u FPFB 7 - volume 1800 l - D 1615 mm - H 1330 mm
Prix: 830.00
Réservoir fermé dans lequel les boues décantées sont en contact direct avec les eaux usées domestiques traversant l’ouvrage. Les matières organiques solides y sont partiellement décomposées par voie bactérienne anaérobie. FONCTIONNEMENT Composé d’un compartiment dans lequel a lieu la sédimentation et la liquéfaction de la matière organique présente dans les eaux usées. Les bactéries anaérobies, sans oxygène, se chargent de métaboliser la matière organique en la gazéifiant, hydrolysant et minéralisant. L’intégration d’un préfiltre empêche la sortie des matières en suspension et il protège le dispositif de traitement des risques de colmatage. L’utilisation des supports en plastique évite les problèmes d’entretien dûs à l’utilisation des supports minéraux. NOTE : La fosse ou le réservoir est dit “toutes eaux” lorsqu’elle reçoit l’ensemble des eaux usées domestiques issues de l’habitation.
