# Fosa con prefiltro FPFB 10 de Remosa. Volumen 3000 l - D 1750 mm - H 1465 mm

- Propiedad del archivo: CONSTRUNARIO
- Formato: FIEBDC-3/2012
- Programa: Construnario Versión 3.51
- Fecha de los precios: 04/04/2024
- Divisa: EUR

**PA02025** u Fosa con prefiltro FPFB 10 de Remosa. Volumen 3000 l - D 1750 mm - H 1465 mm
Precio: 1943.04
Equipo diseñado para realizar la separación y reducción de la materias en suspensión de las aguas residuales de la vivienda. La incorporación del prefiltro permite reducir los flotantes presentes en el agua residual por el paso del agua a través del filtro.
