# Fosa con prefiltro FPFB 15 de Remosa. Volumen 4000 l - D 2120 mm - H 1410 mm

- Propiedad del archivo: CONSTRUNARIO
- Formato: FIEBDC-3/2012
- Programa: Construnario Versión 3.51
- Fecha de los precios: 04/04/2024
- Divisa: EUR

**PA02027** u Fosa con prefiltro FPFB 15 de Remosa. Volumen 4000 l - D 2120 mm - H 1410 mm
Precio: 2471.58
Equipo diseñado para realizar la separación y reducción de la materias en suspensión de las aguas residuales de la vivienda. La incorporación del prefiltro permite reducir los flotantes presentes en el agua residual por el paso del agua a través del filtro.
