# Separador hidrocarburos cilíndrico, SHCO 1.5 CE de Remosa. 1.5 CE - Volumen 3000 l - D.1740 mm A 880 mm H.580 mm DN 110

- Propiedad del archivo: CONSTRUNARIO
- Formato: FIEBDC-3/2012
- Programa: Construnario Versión 3.51
- Fecha de los precios: 04/04/2024
- Divisa: EUR

**PA02284** u Separador hidrocarburos cilíndrico, SHCO 1.5 CE de Remosa. 1.5 CE - Volumen 3000 l - D.1740 mm A 880 mm H.580 mm DN 110
Precio: 2944.92
El separador de hidrocarburos es un sistema para el tratamiento de aguas contaminadas por aceites de origen mineral, con una densidad igual o inferior a 0,95 g/cm , que son total o prácticamente insolubles e insaponificables. Nota: El tratamiento no se aplica para separar emulsiones de grasas estables, aceites de origen animal y vegetal. Su instalación es necesaria en estaciones de servicio, talleres mecánicos, garajes, lavaderos de vehículos, etc. Los Separadores de Hidrocarburos se fabrican siguiendo las indicaciones de la norma UNE-EN 858-1, clasificándose en dos grandes grupos en función de su rendimiento. - Separador de Hidrocarburos Clase I: Sistema de elevada eficiencia de separación entre el hidrocarburo y el agua que permite, en unas condiciones normalizadas de ensayo, separar la fase ligera obteniéndose un efluente con una concentración máxima de hidrocarburo de 5 mg/l. - Separador de Hidrocarburos Clase II: Sistema de separación entre el hidrocarburo y el agua que permite, en unas condiciones normalizadas de ensayo, separar la fase ligera obteniéndose un efluente con una concentración máxima de hidrocarburo de 100 mg/l.
