# BG 12 - volum 4.000 l - D 2120 mm - H 1570 mm - Ø tubes 160 mm - Ø boca de acceso 567 mm

- Propriété du fichier: CONSTRUNARIO
- Format: FIEBDC-3/2012
- Logiciel: Construnario Versión 3.51
- Date des prix: 04/04/2024
- Devise: EUR

**PA05402** u BG 12 - volum 4.000 l - D 2120 mm - H 1570 mm - Ø tubes 160 mm - Ø boca de acceso 567 mm
Prix: 2266.00
Le séparateur à graisses est un élément essentiel dans le traitement des eaux ménagères pouvant contenir un apport considérable en graisses d’origine animale ou végétale. Construits conformément à la norme NF EN 1825-1. Son installation est nécessaire dans les hôtels, les restaurants, les campings, les établissements scolaires, etc. Remosa dispose d’équipements standards allant jusqu’à 5.000 litres, et de capacité supérieure sur simple demande. FONCTIONNEMENT L’eau est séparée de la graisse grâce à la différence de densités. La séparation s’opère en deux phases : les graisses montent en Surface et l’eau reste dans la couche inférieure. L’effluent est recueilli dans la partie intermédiaire, évitant ainsi la sortie des graisses. Le séparateur à graisses doit être précédé d’un débourbeur qui retiendra les boues et le sable. Il est important que l’effluent contenant les graisses soit canalisé indépendamment des eaux vannes.
