# BGD 1 - volum 500 l - L 1315 mm - H 580 mm - A 855 mm - Ø tubes 110 mm - Ø trou d'homme 567 mm

- Propiedad del archivo: CONSTRUNARIO
- Formato: FIEBDC-3/2012
- Programa: Construnario Versión 3.51
- Fecha de los precios: 04/04/2024
- Divisa: EUR

**PA05403** u BGD 1 - volum 500 l - L 1315 mm - H 580 mm - A 855 mm - Ø tubes 110 mm - Ø trou d'homme 567 mm
Precio: 1106.00
Fabriqué conformément à la norme NF EN 1825-1.
