# BGD 2 - volum 1.000 l - L 1660 mm - H 750 mm - A 1060 mm - Ø tubes 110 mm - Ø trou d'homme 567 mm

- Propiedad del archivo: CONSTRUNARIO
- Formato: FIEBDC-3/2012
- Programa: Construnario Versión 3.51
- Fecha de los precios: 04/04/2024
- Divisa: EUR

**PA05404** u BGD 2 - volum 1.000 l - L 1660 mm - H 750 mm - A 1060 mm - Ø tubes 110 mm - Ø trou d'homme 567 mm
Precio: 1484.00
Fabriqué conformément à la norme NF EN 1825-1.
