# BGD 4 - volum 1.800 l -H 1225 mm - D 1615 mm - Ø tubes 110 - Ø trou d'homme 567 mm

- Propiedad del archivo: CONSTRUNARIO
- Formato: FIEBDC-3/2012
- Programa: Construnario Versión 3.51
- Fecha de los precios: 04/04/2024
- Divisa: EUR

**PA05405** u BGD 4 - volum 1.800 l -H 1225 mm - D 1615 mm - Ø tubes 110 - Ø trou d'homme 567 mm
Precio: 1555.00
Fabriqué conformément à la norme NF EN 1825-1.
