# BGD 8 - volum 4.000 l - H 1570 mm - D 2120 mm - Ø tubes 160 - Ø trou d'homme 567 mm

- Propiedad del archivo: CONSTRUNARIO
- Formato: FIEBDC-3/2012
- Programa: Construnario Versión 3.51
- Fecha de los precios: 04/04/2024
- Divisa: EUR

**PA05407** u BGD 8 - volum 4.000 l - H 1570 mm - D 2120 mm - Ø tubes 160 - Ø trou d'homme 567 mm
Precio: 2525.00
Fabriqué conformément à la norme NF EN 1825-1.
