# BGD 13 - volum 8.000 l - L 2900 mm - D 2110 mm - Ø tubes 200 - Ø trou d'homme 567 mm

- Propiedad del archivo: CONSTRUNARIO
- Formato: FIEBDC-3/2012
- Programa: Construnario Versión 3.51
- Fecha de los precios: 04/04/2024
- Divisa: EUR

**PA05410** u BGD 13 - volum 8.000 l - L 2900 mm - D 2110 mm - Ø tubes 200 - Ø trou d'homme 567 mm
Precio: 3814.00
Fabriqué conformément à la norme NF EN 1825-1.
