# BGD 17 - volum 10.000 l - L 3620 mm - D 2110 mm - Ø tubes 200 - Ø trou d'homme 567 mm

- Propiedad del archivo: CONSTRUNARIO
- Formato: FIEBDC-3/2012
- Programa: Construnario Versión 3.51
- Fecha de los precios: 04/04/2024
- Divisa: EUR

**PA05411** u BGD 17 - volum 10.000 l - L 3620 mm - D 2110 mm - Ø tubes 200 - Ø trou d'homme 567 mm
Precio: 4171.00
Fabriqué conformément à la norme NF EN 1825-1.
