# Filtro compacto FF30 de Remosa. Volumen 10000 l - D 2120 mm - L 3620 MM - Ø boca de acceso 410/567- Ø tuberías 125 mm

- Propiedad del archivo: CONSTRUNARIO
- Formato: FIEBDC-3/2012
- Programa: Construnario Versión 3.51
- Fecha de los precios: 04/04/2024
- Divisa: EUR

**PA06038** Filtro compacto FF30 de Remosa. Volumen 10000 l - D 2120 mm - L 3620 MM - Ø boca de acceso 410/567- Ø tuberías 125 mm
Precio: 11492.64
Este sistema permite el tratamiento biológico de las aguas residuales asimilables a domésticas proporcionando un buen rendimiento en calidad de aguas a la salida del equipo. El tratamiento cumple la normativa de vertido actual española, correspondiente a la Ley de Aguas RD 606/2003. Estos equipos están especialmente indicados para tratar las aguas fecales de pequeñas y medianas comunidades. Estos equipos se fabrican siguiendo las normas BS-4994:1987 a partir de 25 H.E. (incluido). La depuración de las aguas se realiza siguiendo las siguientes etapas: - Decantador - digestor: formado por dos compartimentos en los que tiene lugar la sedimentación y la digestión de la materia orgánica presente en las aguas residuales. Las bacterias anaerobias, sin presencia de oxígeno, se encargan de metabolizar la materia orgánica, gasificando, hidrolizando y mineralizándola. - Filtro biológico: a partir de los microorganismos presentes en el agua y gracias a la aportación de oxígeno, mediante tiro natural, se lleva a cabo la oxidación de la materia orgánica. La utilización de un relleno plástico de alto rendimiento proporciona una mayor efectividad al proceso y evita los problemas de mantenimiento debidos a la utilización de relleno mineral.
