# Fosa séptica FS 50 de Remosa. Volumen 10000 l - D 2120 mm - L 3620 mm - Ø boca de acceso 567 (2) mm - Ø tuberías 160 mm

- Propiedad del archivo: CONSTRUNARIO
- Formato: FIEBDC-3/2012
- Programa: Construnario Versión 3.51
- Fecha de los precios: 04/04/2024
- Divisa: EUR

**PA06039** u Fosa séptica FS 50 de Remosa. Volumen 10000 l - D 2120 mm - L 3620 mm - Ø boca de acceso 567 (2) mm - Ø tuberías 160 mm
Precio: 7265.70
Este sistema permite el tratamiento biológico anaerobio de las aguas residuales asimilables a domésticas. El rendimiento del sistema se estima en un 35% de reducción en DB0 y de un 87% de reducción en MES. Estos equipos están especialmente indicados para tratar las aguas residuales de instalaciones en las que no sea necesaria una gran calidad de vertido. También se recomienda su instalación antes de las depuradoras (ROX) para pre-tratar las aguas y aumentar el rendimiento global de la instalación. Formado por dos compartimentos en los que tiene lugar la sedimentación y la digestión de la materia orgánica presente en las aguas residuales. Las bacterias anaerobias, sin presencia de oxígeno, se encargan de metabolizar la materia orgánica, gasificando, hidrolizando y mineralizándola. El sistema cumple la Normativa Europea CE anexo ZA EN 12566-1, (fosas sépticas prefabricadas). Estos equipos se fabrican siguiendo las normas de BS-4994:1987a partir de 40 H.E. (incluido) y con laminación “hand- lay-up” los equipos de 4-30 H.E.
