# Depósito ovalado agua potable, DO 600 de Remosa. Volumen 600 l (±5%) - H 900 mm - L 1280 mm - A 700 mm

- Propiedad del archivo: CONSTRUNARIO
- Formato: FIEBDC-3/2012
- Programa: Construnario Versión 3.51
- Fecha de los precios: 04/04/2024
- Divisa: EUR

**PA06490** u Depósito ovalado agua potable, DO 600 de Remosa. Volumen 600 l (±5%) - H 900 mm - L 1280 mm - A 700 mm
Precio: 1290.30
Depósitos ideales para paso estrecho. Su ancho, no superior a 700 mm, permite su paso a través de cualquier puerta.
