# IVFF 150 - 150 HE - volume 30000 l - D 2500 mm - L 6650 mm

- Propriété du fichier: CONSTRUNARIO
- Format: FIEBDC-3/2012
- Logiciel: Construnario Versión 3.51
- Date des prix: 04/04/2024
- Devise: EUR

**PA07044** u IVFF 150 - 150 HE - volume 30000 l - D 2500 mm - L 6650 mm
Prix: 9952.00
La fosse Imhoff est un prétraitement biologique anaérobie combiné. Dans un même équipement bi-compartimenté, il y a la sédimentation (dans la partie supérieure) et la digestion anaérobie de la matière organique sur le fond. Les solides sédimentés précipitent à travers les fissures de communication dans le compartiment d’accumulation et de digestion, où les substances organiques subissent une fermentation anaérobique qui entraîne la stabilisation et permet leur traitement et l’élimination facile des boues. Le gaz carbonique et méthane qui se développent dans le compartiment inférieur n’interfèrent aucunement le processus de sédimentation qui se produit dans le compartiment supérieur. Le rendement de ce système est similaire à celui des fosses septiques conventionnelles, environ 50 - 70% de la charge totale et 20 - 30% du BOD5 initial.
