# Tanque Imhoff horizontal IHFF 40 de Remosa. 40 HE - volumen 6000 l - D 1750 mm - L 2930 mm

- Propiedad del archivo: CONSTRUNARIO
- Formato: FIEBDC-3/2012
- Programa: Construnario Versión 3.51
- Fecha de los precios: 04/04/2024
- Divisa: EUR

**PA07362** u Tanque Imhoff horizontal IHFF 40 de Remosa. 40 HE - volumen 6000 l - D 1750 mm - L 2930 mm
Precio: 4203.73
El tanque Imhoff es un tratamiento primario anaerobio donde tiene lugar la sedimentación y digestión de la materia orgánica en una misma unidad. Se trata de un sistema donde en un solo depósito de dos compartimentos se efectúa la separación sólido-líquido y la digestión de las partículas sedimentables. En el tanque los sólidos más pesados decantan en el fondo mientras que los más ligeros quedan en la superficie en forma de espuma. La reducción de la materia orgánica se lleva a cabo en un proceso de digestión debido a bacterias anaerobias. Este sistema alcanza rendimientos similares a las fosas sépticas convencionales y no precisa de ningún equipo mecánico.
